# Böschungssanierung AM Upahl
Angebotsaufforderung (GAEB 90, DA83)
DV-Nummer: 2026-440
Währung: EUR
Auftraggeber: Autobahn GmbH des Bundes

## Böschungssanierung BAB 20
Datum: 01.09.26

### Abschnitt 01 Böschungssanierung

#### Unterabschnitt 01.01 Baustelle einrichten

**01.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.01.0002 Baustelle räumen Dies. LV-Abschn.**
StL-Nr. 21910111202
Baustelle von allen Geräten, Anlagen, Einrichtungen und
dgl. räumen. Benutzte Flächen und Wege entsprechend dem
ursprünglichen Zustand herrichten. Soweit nicht für
bestimmte Leistungen für das Räumen der Baustelle gesonderte Positionen im Leistungsverzeichnis enthalten
sind, gilt die Pauschale
für alle Leistungen dieses Abschnittes des Leistungsverzeichnisses.
Menge: 1,000 Psch
Zuordnung: 101

#### Unterabschnitt 01.02 Verkehrsabsicherung

**01.02.0001 Verkehrssicherung von längerer**
Verkehrssicherung von längerer Dauer betriebsfertig
aufbauen, vorhalten, warten, instand setzen, betreiben
und abbauen. Vorübergehende Verkehrssicherungsmaßnahmen
durchführen. Die Kontrolle der Verkehrssicherung wird
nicht gesondert vergütet. Vorübergehende Markierung,
transportable Lichtsignalanlage, bauliches Leitelement,
mobile Stauwarnanlage, LED-Anzeigetafel und transportable Schutzeinrichtung werden gesondert vergütet.
Verkehrssicherung an Arbeitsstelle.
Nach RSA, Regelplan 'DI/3r '
Vorhandene Verkehrsschilder nach Unterlagen des AG außer Kraft und wieder in Kraft setzen.
Verkehrssicherung nach Unterlagen des AG umsetzen.
Länge des Arbeitsbereiches '100 m'
Einsatzzeit bis 7 Tage.
Verkehrsrechtliche Anordnung nach Unterlagen des AG
einholen und zugehörige Unterlagen erstellen. Erforderliche Ortsbesichtigungen zur Erstellung der Planunterlagen für die verkehrsrechtliche Anordnung durchführen.
Anfallende Gebühren für verkehrsrechtliche Anordnung
werden auf Nachweis erstattet.
Menge: 1,000 Psch

**01.02.0002 Längsmarkierung Typ II herstellen durchg. Fb.begr.*Breite 0,15 m*mind. P 6 grobstr. Decke**
StL-Nr. 22110533212902199
Längsmarkierung Typ II einschl. evtl. Sperrflächenumrandung als vorübergehende Markierung herstellen, warten und instand setzen. Vormarkieren. Vorübergehende
Verkehrssicherungsmaßnahmen durchführen. Abgerechnet
wird der markierte Strich, bei Doppelstrichen zwei
Striche.
Durchgehend als Fahrbahnbegrenzung.
Strichbreite = 0,15 m.
Markierungssystem aus 'Folie,
Gewebe-/Kunststoiffträger.
Markierung als Gelbe Markierungsfolie,
Markierung als reflektierende Folie (Reflexgelb). '
Verkehrsklasse mindestens P 6.
Markierung auf grobstrukturierter Asphaltdeckschicht.
Markierung entfernen 'nach Fertigstellung der
Baumaßnahme. Markierungsfolie aufnehmen und der
Verwerung nach Wahl des AN zuführen.'
Menge: 500,000 m
Zuordnung: 105

#### Unterabschnitt 01.04 Erdarbeiten

**01.04.0001 Baggermatratzen zum Schutz der**
Baggermatratzen zum Schutz der Aspahlatfläche auslegen,
vorhalten und nach Beendigung der Maßnahme wieder
zurückbauen.
In Teilflächen je Arbeitsbereich.
Arbeitsbereiche siehe Baubeschreibung.

Abgerechnet wird die abgedeckte Fläche.
Menge: 100,000 m2

**01.04.0002 Boden ausbauen**
Boden aus Böschung bis zu einer Tiefe
von 0,80 m ausbauen.
Planum nach Vorgaben des AG herstellen.
Menge: 50,000 m3

**01.04.0003 ausgebauten Boden fachgerecht**
ausgebauten Boden fachgerecht gemäß Laboranalyse
verwerten oder entsorgen.
Verwertungs- oder Entsorgungsweg ist nachzuweisen.

Abgerechnet wird nach Wiegeschein.
Menge: 80,000 t

**01.04.0004 Faschinen liefern und einbauen**
Faschinen liefern und einbauen

Holzpflöcke im Abstand von 2,00 m (d = 10 bis 15 cm und
h = 80 is 120 cm) in die Böschung einschlagen.
Holzart: Lärche
Daran werden die Faschinen (lebendes Pflanzenmaterial)
im Abstand vom 2,00 m wagerecht mittels Drähte
angebunden.
Menge: 34,000 m

**01.04.0005 Boden liefern**
Boden der Bodengruppe GW oder GI gemäß DIN 18196 zu den
einzelnen Einbaustellen liefern
Menge: 90,000 m3

**01.04.0006 gelieferten Boden einbauen**
gelieferten Boden profilgerecht zwischen den Faschinen
bis 0,10 m unter umgebendem Böschungsniveau andecken
und durch Andrücken mit dem Bagger verdichten.
Dicke der Andeckung im Mittel 0,50-0,80 m.
Abrechnung nach Auftragsprofilen.
Menge: 90,000 m3

**01.04.0007 Oberboden liefern und andecken**
Oberboden liefern und andecken,
Dicke im Mittel 0,10 m.
Menge: 12,000 m3

**01.04.0008 Vegetationsmatten liefern und**
Vegetationsmatten liefern und einbauen

Vegetationsmatten System GREENTEX oder gleichwertig
liefern und einbauen.
Einbau nach Abschluss der Andeckung der Böschungen.
Matten ggf. auf Passmaß zuarbeiten, schneiden bzw.
Fläche durch Überlappung abdecken.
Abgerechnet wird die sichtbare Fläche ohne Überlappung.
Einbau erfolgt in Böschungen mit einer Böschungsneigung
von ca. 1:1,5.

Materialtransport und Einbau auf eingeschränkter
Zuwegung zur Einbaustelle.

Materialkennwerte:
-Stütz und Haltegewebe: Jute
-Funktionsvlies: 100% Naturfaser
-Samen: Samenmischungen standortgerecht als Regiosaat
-Dünger: Startdünger, Langzeitdünger
-Gesamtgewicht: 660 g/m2
-Wasseraufnahme: 180% vom Trockengewicht
-Lieferform: im Rollen
-einzelverpakt mit Verlegungsanleitung
Menge: 120,000 m2

#### Unterabschnitt 01.05 Entwässerungsmaßnahmen

**01.05.0002 Asphaltaufkantung herstellen**
Asphaltaufkantung herstellen
einschließlich der Einlauftaschen, alle 25m und der
flexiblen Ablaufleitungen d=100mm bis zu Längen i.M.
von 10m
Breite 10cm, Höhe 7cm des Keils
Inkl. Materialanlieferung: Asphalt und Rohre
Menge: 400,000 m

USt %: 19,00
